# Sanierung Turnhalle Tannroda
Angebotsaufforderung (GAEB DA XML 3.3, DA83)
Projekt: Turnhalle
Währung: EUR
Erstellt mit: CaliforniaX by G&W Software AG, CaliforniaX V25.1.05, 18.08.2026

## Los 3 Gerüstarbeiten
Datum: 18.08.2026

*Hinweis: Allgemeine Vorbemerkungen*
Sanierung Schulturnhalle Tannroda
Bad Berkaer Str. 4, in 99438 Bad Berka Ortsteil Tannroda

BAUBESCHREIBUNG / OBJEKTBEZOGENE VERTRAGSBEDINGUNGEN
_____________________________________________________________

1. Situation / Allgemeine Beschreibung der Baumaßnahmen

Das Grundstück liegt verkehrsgünstig gelegen, direkt an der Bad Berkaer Straße. Der Standort ist mit öffentlichen Verkehrsmitteln (Bus und Bahn) sehr gut erreichbar.
Die Schulturnhalle wurde 1999-2000 als eine schlichte Stahlhalle errichtet. Sie hat eine Hallenfläche von ca. 20 x 12,5m. Sie südwestlichen Teil befindet sich der Umkleidebereich mit einer Abmessung von ca. 6,70 x 13m, in dem Bereich ist auch der Zugang zur Turnhalle platziert.
Der Geräteraum, 2 kleine Technik- bzw. Lagerräume, sowie ein Lehrerzimmer sind in einem Anbau auf der nordwestlichen Seite untergebracht.

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
Für Turnhalle und Umkleidebereich ist eine Stahlhalle mit einer Traufhöhe von ca. 5.5m und einer Firsthöhe von 7.20m errichtet worden. Als Außenhülle wurden für Dach und Wand 6cm dicke Sandwichelemente verwendet. Der Sportgeräteanbau ist ebenfalls ein Stahlbau mit einem niedrigeren Pultdach.

2. Besonderheiten der Baustelle und sich daraus ergebende Konsequenzen

Die Baustelle ist über die Berkaer Straße zu erreichen. BE Flächen stehen für die Materiallagerung nur sehr begrenzt an der Straße und geringfügig im Innenbereich zur Verfügung. Das Parken von Fahrzeugen auf dem Gelände ist nur begrenzt möglich.
Die Arbeiten werden überwiegend in einer Höhe von ca. 6,50 m im gesamten Hallenbereich ausgeführt und machen den Einsatz von Plattformgerüsten oder Hebebühnen erforderlich. Der Zugang kann nur über den Haupteingang erfolgen mit den Türenmaßen von 1,50 x 2,00 m (b x h). Die Technik muss entsprechend gewählt werden.
Der Sozialbereich ist eingeschossig mit üblichen Rollgerüsten ausführbar.

3. Wesentliche bauliche Maßnahmen

Die Turnhalle und die Nebenräume sollen auf Fußbodenheizung umgestellt werden. Außerdem müssen die Feuchteschäden im Fußbodenaufbau geklärt und behoben werden. Deshalb soll der gesamte Fußbodenaufbau erneuert werden. In dem Zusammenhang können dann auch die Gefährdungsstelle im Sporthallenboden beseitigt werden.
Die Umkleide- und Waschräume werden gefliest, in der Turnhalle und dem Geräteraum wird ein neuer
Flächenelastischer Sportboden mit hochbeständiger PUR-Beschichtung eingebaut, der auf Schülerbelastung abgestimmt ist.
Umlaufen wird einen neuer textiler Prallwandteppich auf einer neuen Unterkonstruktion eingebaut. In dem Zusammenhang werden auch die Türen zum Flur und zum Lehrerzimmer als Sporthallentüren und das Geräteraumtor sporthallengerecht erneuert.
Die Waschräume werden alle komplett neu installiert und mit neuen Sanitärmöbeln ausgestattet. In dem Zusammenhang macht sich auch eine Erneuerung alle Wand- und Deckenbeläge erforderlich.
Abschließend werden alle Räume malerseitig komplett überarbeitet.

Die im Objekt vorhandenen Abwasserleitungen werden weitestgehend erneuert, die Grundleitungen und die vorhandenen Grundleitungsanschlusspunkte werden weiterverwendet. Im Anschlussraum ist für den Trinkwasserrückspülfilter ein Grundleitungsanschluss herzustellen.
Die komplette Sanitärinstallation wird erneuert werden, dies schließt die Erneuerung aller Einrichtungsgegenstände inklusive Armaturen und Rohrleitungen ein. Die neu zu verlegende Installation wird mit Rohrleitungen aus Edelstahl und im Vorwandbereich aus Mehrschichtverbundrohr errichtet.
Der Trinkwasseranschluss muss mit dem Wasserzweckverband bis zur Wasserzähleranschlussgarnitur gespült und anschließend frei gegeben werden.
Die Warmwasserbereitung für die Duschen und Waschtische erfolgt dezentral über elektrische Durchlauferhitzer in Unterputzausführung. Als endständige Armaturen werden elektronische Armaturen mit Hygienespülfunktion vorgesehen.
Im Bereich Heizungstechnik werden der vorhandene atmosphärische Gasheizkessel, die Warmwasserbereitung und Verteilung im Heizraum mit sämtlichen Baugruppen demontiert und entsorgt. Das Gleiche gilt für den vorhandenen doppelwandigen Edelstahlschornstein, der ebenfalls demontiert und entsorgt wird.
Als neuer Wärmeerzeuger wird eine Luft-Wasser-Wärmepumpe im Außenbereich aufgestellt.
Die komplette Sicherheitstechnik, wie Ausdehnungsgefäß und Sicherheitsventil etc. werden erneuert.
Auf die bisher vorhandene zentrale Warmwasserversorgung wird verzichtet. Um den hygienischen Anforderungen gerecht zu werden, wird eine dezentrale Versorgung über elektrische Durchlauferhitzer konzipiert.
Das vorhandene Heizungsverteilsystem wird komplett zurückgebaut, das betrifft sowohl die Deckenstrahlplatten im Hallenbereich und auch die Heizkörper in den Sozial- und Umkleideräumen. Da die Fußböden aufgenommen und erneuert werden müssen, ist als neues Heizsystem eine Flächenheizung vorgesehen. Die Auslegung der Fußbodenheizung erfolgt dabei so, dass möglichst geringe Vorlauftemperaturen benötigt werden, damit die Wärmepumpe effizient die erforderliche Wärme bereitstellen kann. Die mit Fußbodenheizung versorgten Räume erhalten jeweils einen Raumtemperaturregler.
Der vorhandene Gasanschluss wird außer Betrieb genommen. Der Gas-Zähler wird ausgebaut, der Gasanschluss gemäß TRGI verwahrt, alle Gasleitungen aus dem Gebäude entfernt. Der Gasanschluss selbst ist gegebenenfalls in Absprache mit dem Versorger zurückzubauen.
Für den Bereich der Sanitär- und Umkleideräume ist eine zentrale Lüftungsanlage mit einem KWL-Gerät vorgesehen, um den Luftaustausch auch bei geschlossenen Fenstern zu gewährleisten. Sofern es die baulichen Gegebenheiten ermöglichen erfolgt der Einbau der lüftungstechnischen Anlage im Dachraum oberhalb des Eingangs- und Sozialbereiches der Schulsporthalle. In den Umkleideräumen erfolgt dabei die Platzierung der Zuluftelemente und in den WC- und Waschräumen werden Abluftelemente platziert. Zur Nachströmung der Luft von den Zuluft- in die Ablufträume werden entsprechende Überströmöffnungen vorgesehen in den Wänden bzw. Türen vorgesehen.
Für die gesamte Installation der Sporthalle gibt es nur einen Bereichsverteiler. Dieser ist mit seinen Einbaugeräten in einem als nicht mehr betriebssicher zu bezeichnenden Zustand mit Baujahr 1999. Das Verteilergehäuse lässt sich wegen der deformierten Tür nicht mehr schließen. Die Stromkreisabsicherung der Beleuchtung muss den Anforderungen einer LED Beleuchtung mit hohen Einschaltströmen entsprechen. Hier ist der Einbau eines neuen Bereichsverteilers geplant.
Die Stromkreisaufteilungen erfolgen getrennt für Beleuchtung, Steckdosen, Geräte und Anlagen.
Verteiler sind als Stahlblech-Installationsverteiler mit entsprechender Schutzart vorgesehen. Die Verteilereinbauten sind prinzipiell netzweise geschottet mit Hauptschalter, Sammelschienensystem, Netzüberwachung und Überspannungsschutz in den Einspeisungen sowie Vorsicherungen, Fehlerstromschutzschaltern, LS-Schaltern und DO-Sicherungsschaltern für Drehstromanschlüsse vorzunehmen.

Es ist geplant alle Leuchten gegen LED Leuchten auszutauschen.

Die vorhandenen Sicherheitsleuchten werden gegen neue Einzelbatterieleuchten ersetzt. Es kommen Rettungszeichenleuchten in der Betriebsart Dauerschaltung und in den Fluchtwegen ohne Tageslichtanteil Leuchten mit Bereitschaftsschaltung zum Einsatz, die nur bei Netzausfall eingeschaltet werden.

4. Organisation der Baustelle

Die Bieter verpflichten sich mit Abgabe der Angebote, die Baustelle entsprechend den Erfordernissen mit ausreichend Fachpersonal, Hilfsmitteln, Geräten und Material zu besetzen.
Die Arbeiten sind durch den Bieter so zu planen, dass es zu keinen Behinderungen auf den Verkehrswegen auf und vor dem Gelände kommt.
Durch die Baumaßnahme verursachte Verschmutzungen öffentlicher Straßen sowie der Wege auf dem Gelände sind zeitnah, ggf. täglich zu bereinigen.
Entscheidend für die Qualität des Werkes ist ein möglichst reibungsloses, den Bauablauf nicht störendes Zusammenspiel der Fachkompetenzen aller am Bau Beteiligten. Um dieses zu gewährleisten, finden mindestens 1 x Woche Baustellenberatungen statt.
Die Anzahl der Baustellenberatungen kann erforderlichenfalls erhöht werden.
Im Rahmen der mit Auftragserteilung beauftragten Fachbauleitung, ist die wöchentliche Teilnahme der Fachbauleiter der Firmen Pflicht und in das Angebot mit einzukalkulieren. Mehraufwendungen bei der Organisation der Baustelle, die sich ggfs. aus der Nichtteilnahme ergeben, werden nach dem Verursacherprinzip in Rechnung gestellt.
Die Abrechnung erbrachter Leistungen erfolgt grundsätzlich mit kumulierenden Aufmaßen. Diese sind in nachvollziehbarer Form zu erstellen und vor Einreichung der jeweiligen Rechnungen mit dem mit der Bauüberwachung / Rechnungsprüfung Beauftragten des Bauherrn abzustimmen.

5. Leistungsumfang Los 3 Gerüst

Im Los Gerüst sind im Wesentlichen folgende Leistungen zu erbringen.

- Arbeits- und Schutzgerüst für Dachdeckerarbeiten
- Umbau bzw. Ergänzung für Vorhangfassade an Ost- und Südseite

6. Überlassene Plan- und Ausführungsunterlagen

E01  Lageplan
A02  Grundriss EG Bestand
A03  Grundriss EG Planung
A05  Schnitt AA Bestand
A07  Schnitt BB Bestand

### 01 Gerüstarbeiten

#### 01.01 Gerüst

*Hinweis: Zusätzliche technische Vorbemerkungen*
Die folgenden Forderungen sind mit den Einheitspreisen abgegolten:
- Der Anbeiter hat sich vor Angebotsabgabe an
Ort und Stelle über mögliche Erschwernisse
beim Transport oder Aufstellen der Gerüste,
sowie über die Geländebeschaffenheit und
die Ausdehnung des Gebäudes ein Bild zu machen.
Einwände, die Örtlichkeit nicht gekannt zu haben
und jegliche daraus resultierenden Forderungen
werden nicht anerkannt.
- Kleinere Unebenheiten sind auszugleichen,
Geländehöhenunterschiede sind fachgerecht
mit entsprechenden Gerüstlagen auszugleichen.
Für die Standsicherheit der Gerüste und
für die Einhaltung der Unfallverhütungsvorschriften
sowie der Gerüstordnung DIN 4420 Teil 1 haftet
alleine der Auftragnehmer.
- Über die gesamte Standzeit der Gerüste ist der
Auftragnehmer verpflichtet, in regelmäßigen
Zeitabständen die Gerüste und die Verankerungen
auf ihre Vollständigkeit und Sicherheit durch
Augenschein zu überprüfen.
-Bei Stahlrahmengerüsten in Regelausführung ist auf
Anforderung der gültige Zulassungsbescheid vorzulegen. Wenn gefordert, hat der Auftragnehmer den statischen Nachweis über das zu erstellende oder erstellte
Gerüst beizubringen, wenn gefordert, ist die Berechnung von unabhängiger Stelle prüfen zu lassen.
Sollte das Gerüst auf Grund der Berechnung umgebaut
werden müssen, erfolgt hiefür keine Vergütung.
Verankerungsprotokolle sind zu führen und gegebenenfalls vorzulegen. Größere Gerüstanlagen sind ohne
Aufforderungen durch einen sachverständigen Vertreter
der Berufsgenossenschaft auf seine
Verwendbarkeit bzw. Benutzbarkeit hin zu überprüfen.
Ein Besichtigungsbericht darüber ist vorzulegen.
Das Gerüst ist nur mit amtlich zugelassenen Befestigungsmitteln zu verankern. Das Raster der Verankerung
ist, wenn erforderlich, mit dem Architekten bzw.
der Bauführung abzusprechen. Verankerungen dürfen
nicht mit Haken vorgenommen werden.
- Alle Gebühren für die bauaufsichtliche Genehmigung
und Abnahme der Gerüste
- Erforderliche Beseitigung von Mängeln an
Untergründen,
die über VOB/C DIN 18451 § 3 Abs. 3.2 hinausgehen.
Die Gerüst müssen DIN 4420 (Gerüstordnung) den
Vorschriften  der Berufsgenossenschaft und den
Bestimmungen der Baupolizei entsprechen. Sie müssen
uneingeschränkt den im Leistungsverzeichnis vorgesehenen Anforderungen entsprechen.

Die Gerüste sind den Nachfolgefirmen im gebrauchsfertigen Zustand zu überlassen und während der Vorhaltedauer in diesem Zustand zu erhalten.

Die Vorhaltezeit endet mit der Abbaufreigabe durch die
Bauleitung, frühestens jedoch 3 Werktage nach dem
Zugehen der Mitteilung über die Freigabe.

Konstruktive Veränderungen an den Gerüsten darf nur
der Auftragnehmer der Gerüstarbeiten ausführen.

**01.01.0001 Fassadengerüst, Arbeitsgerüst, LK 3, W 06**
Arbeitsgerüst für Fassadenarbeiten als längenorientiertes
Standgerüst, gemäß DIN EN 12811-1
und DIN EN 12810-1; Gebrauchsüberlassung
bis 4 Wochen (Grundeinsatzzeit).
Höhe einzurüstender Fläche: 7,0m
Standfläche :eben, normal belastbar
Verwendungszweck :Arbeits- und Schutzgerüst
Verkleidung : evt. Schutzbekleidung Folie/Netze
Zugang :mit Leiter (LA) ein Leitergang je Längsseite
Höhenklasse :H2
Breitenklasse :W06
Lastklasse :3
einschl. der fest angebrachten erforderlichen
Etagenleitern und Durchstiegsböden
in Erforderung der Gerüstnutzung.
Die Ausführung ist nach den Vorschriften
der DIN 4420, der Gerüstordnung, den
Vorschriften der Bauberufsgenossenschaft
und den geltenden baupolizeilichen
Vorschriften zu erstellen;
in den Angebotspreis ist das Umbauen der
Gerüste für Nachfolgehandwerker wie
Dachdecker und Spengler mit
einzurechnen, sowie das Herstellen
sicherer Aufstandsflächen auf
Flachdächern;
Höhe  : bis 8,0 m ü. Gelände
Verkehrslast  : 3 kN/m2 (300 kg/m2)
Menge: 615,000 m2
Kostenkontrolle: 392

**01.01.0002 Fassadengerüst vorhalten**
Vorhaltung von Fassadengerüsten
Vorhaltedauer: pro m2 und Woche
Menge: 24600,000 m2Wo
Kostenkontrolle: 392

**01.01.0003 Zulage Abstützung, freistehendes Gerüst**
Zulage zum Fassadengerüst für Ausbildung als freistehendes Gerüst ohne Verankerung am Bauwerk, Ausführung mit Abstützung oder Stützgerüst, gemäß statischer Berechnung, Freiraum für Abstützung oder Stützgerüste umlaufend vorhanden, Standfläche waagrecht auf Gelände über Lastverteiler belastbar, inkl. erforderlicher Tragfähigkeits- und Standsicherheitsnachweise.

Abrechnung nach m2 abzustützende Gerüstfläche
Menge: 375,000 m2
Kostenkontrolle: 392

**01.01.0004 Zulage abschnittsweiser Aufbau**
Zulage zum Fassadengerüst für erhöhte Aufwendungen,
Fahrten etc. durch abschnittsweise Errichtung

abgerechnet werden die Abschnitte zu 250m2
Menge: 2,000 St
Kostenkontrolle: 392

**01.01.0005 Gerüstverbreiterung Konsole 0,30m**
Belagverbreiterung Arbeitsgerüst Innenseite;
Höhe der Arbeitslage: in jeder Gerüstlage
Breite: 0,3 m
Lastklasse: 3
Menge: 71,000 m
Kostenkontrolle: 392

**01.01.0006 Gerüstverbreiterung Gebrauchsüberlassung**
Gerüstverbreiterung 0,30m Verlängerung  der
Gebrauchsüberlassung
Menge: 2840,000 mWo
Kostenkontrolle: 392

**01.01.0007 Innenliegende Knie- und Brustwehr zusätzlich**
Innenliegende Knie- und Brustwehr zusätzlich
erstellen, vorhalten, abbauen
Menge: 355,000 m
Kostenkontrolle: 392

**01.01.0008 Zusätzliche Knie- und Brustwehr Vorhaltung**
Menge: 14200,000 mWo
Kostenkontrolle: 392

**01.01.0009 Treppenturm, vorgebaut Höhe ca. 8m**
Montage Treppenturm aus Systemgerüst,
Lastklasse 2, 150kg/m2, einzeln stehend,
Doppelhandlauf und Stirngeländer;
zusätzlich zu den Leitergängen,
Laufbreite mind. 0,65 m,
einschl., Montage, Demontage,
An- und Abtransport und evt. Umbauarbeiten
Höhe: ca. 8,00 m

Abrechnung nach Höhenmeter
Menge: 16,000 m
Kostenkontrolle: 392

**01.01.0010 Treppenturm, vorgebaut, Verlängerung**
Treppenturm, vorgebaut; Verlängerung
Menge: 640,000 mWo
Kostenkontrolle: 392

**01.01.0011 Dachdeckerfangschutzgerüst**
Erweitern des vorhandenen
Fassadengerüstes durch zusätzliche
Dachdeckerfangvorrichtung im Bereich der
Traufen/Attika
Höhe  : 2,0 m
Menge: 71,000 m
Kostenkontrolle: 392

**01.01.0012 Dachdeckerfangschutzgerüst vorhalten**
Vorhaltung des
Dachdeckerfangschutzgerüstes
Höhe  : 2,0 m
Vorhaltedauer: pro m und Woche
Menge: 1420,000 mWo
Kostenkontrolle: 392

**01.01.0013 Gerüstträger für Überbauungen**
Gerüstträger in Gitterkonstruktion für die Überbrückung
von Durchfahrten, Dächern und Eindeckungen
einbauen; einschl. der damit verbundenen erhöhten
Aufwendungen für die Einleitung der Lasten in das
Flächengerüst und eventueller zusätzlicher
Wandverankerungen.
Öffnungsbreite  : bis 8,0 m
belastbar  : bis 3 kN/m2
Menge: 40,000 m
Kostenkontrolle: 392

**01.01.0014 Gerüstträger vorhalten**
Vorhaltung für die Gerüstträger bei Überbrückungen
Vorhaltedauer pro m und 1 Woche:
Menge: 1600,000 mWo
Kostenkontrolle: 392

#### 01.02 Regiearbeiten

*Hinweis: Zusätzliche technische Vorschriften*
Vergütet werden nur die tatsächlich
geleisteten Stunden,soweit die
Stundenlohnarbeiten im Einzelfall mit
vorheriger schriftlicher Zustimmung des
Auftraggebers ausgeführt sind und auch die
Nachprüfung der Schlußrechnung ergibt,daß die
hierbei geleisteten Arbeiten nicht durch
vertraglich festgelegte Einheitspreise erfaßt
sind.
Für angeordnete Stundenlohnarbeiten hat der AN
arbeitstäglich Stundenlohnzettel in zweifacher
Fertigung zur Anerkennung der Leistung
einzureichen.
Die Stundenlohnarbeiten sind getrennt nach den
geleisteten Arbeitsstunden,namentlich getrennt
nach Berufstellung und den zur Durchführung
der Stundenlohnarbeiten verbrauchten
Materiallieferungen zu erfassen.Ferner ist
eine kurze Beschreibung der Leistung zu geben.
Für nachstehende Stundenlohnarbeiten wird
erklärt,daß der Verrechnungssatz unter
Beachtung der preislich-rechtlichen
Vorschriften ermittelt wurde und unabhängig
von der Anzahl der abgerechneten Stunden gilt.
Es sind feste Stundenverrechnungssätze
einschließlich aller Zuschlagskassenbeiträge
und vermögenswirksamen Leistungen,sowie
Lohn-und Gehaltsnebenkosten anzubieten.
Zuschläge für Überstunden,Nacht-,Sonn-und
Feiertagsarbeiten ,sowie Erschwernisszulagen
sind nicht mit einzurechnen.Sie werden als
solche in der festgelegten Höhe anerkannt,wenn
sie vom AG angeordnet sind.
Die Kosten für Anfahrtswege,Transportmittel
etc.sind mit den Einheitspreisen
abgegolten,eine gesonderte Vergütung erfolgt
nicht.
Stundensätze:

**01.02.0001 Stundensatz Facharbeiter**
für die Stunde:
Menge: 5,000 h
Kostenkontrolle: 392
